# BA3 Generalsanierung Gymnasium Schrobenhau
Angebotsaufforderung (GAEB DA XML 3.3, DA83)
Projekt: 2533jf
Währung: EUR
Vergabeart: Offenes Verfahren
Erstellt mit: GXML Toolbox V3.3 R20220330, ORCA AVA 27 27.00.00, 21.07.2026

## Allgemeine Projektbeschreibung
ALLGEMEINE PROJEKTBESCHREIBUNG

Bauvorhaben:
Staatliches Gymnasiums in Schrobenhausen
BA III Generalsanierung
Georg-Leinfelder-Straße 14
86529 Schrobenhausen

Bauherr:
Landratsamt Neuburg-Schrobenhausen
Platz der Deutschen Einheit 1
86633 Neuburg an der Donau

Baubeschreibung
Ergänzende Beschreibung der Baumaßnahme gemäß DIN 18299

Obgleich das Gymnasium Schrobenhausen im Laufe seines Bestehens mehrfach umgebaut und erweitert wurde, kann bis jetzt der, gemäß schulaufsichtlich genehmigtem Raumprogramm, benötigte Raumbedarf nicht abgebildet werden.

Deshalb entschied der Landkreis Neuburg-Schrobenhausen als Sachaufwandsträger das Gymnasium abermals zu erweitern und den in die Jahre gekommenen Bestandsbau von Grund auf zu sanieren. Die Sanierungsarbeiten wurden in drei Bauabschnitte untergliedert.

Bauabschnitt I Erweiterung Naturwissenschaftlicher Teil
Bauabschnitt II Erweiterung (Anbau Klassentrakt) mit Umbau im Bestand
Bauabschnitt III Um- und Neubau des Kernbaus mit Pausenhalle

Der Bauabschnitt I wurde bis 2020 fertiggestellt. Die bauliche Umsetzung des  BA II/Klassentrakt wurde  im Februar 2023 begonnen und wird im Sommer 2026 abgeschlossen sein. Der Schulbetrieb in diesem Bauabschnitt wird im September 2026 aufgenommen.
Im direkten Anschluss an die Fertigstellung des Klassentrakts soll nun der Kernbau grundlegend saniert bzw. neu errichtet werden.

Für Umbau, Sanierung und Erweiterung des Gymnasiums im BA III sind prinzipiell folgende Maßnahmen angedacht:
- Umbau des Kerntrakts
- Abbruch und Neubau der Pausenhalle
- Energetische Ertüchtigung der Fassade im Bestand
- Rückbau des bestehenden Satteldachs
- Errichtung eines durchgängigen Daches für den Bestand und Neubau
- Erneuerung und energetische Ertüchtigung der Fenster/ Fassaden
- Errichtung eines umlaufenden Fluchtbalkons in Ebene 1 und Ebene 2
- Ertüchtigung der TGA im Bestand
- Maßnahmen zur Brandschutzertüchtigung

Die vorbenannten Baumaßnahmen im BA III lassen sich in zwei Bereiche untergliedern:
1. Entkernen des Gebäudes bis auf die Rohbaukonstruktion
2. Abbruch und Neubau

Zu A)
Ein Großteil des Kernbaus wird bis auf seine Tragstruktur rückgebaut. Es werden sämtliche Bodenaufbauten, Wand- und Deckenbekleidungen abgebrochen. Das mit Ziegel gedeckte Steildach wird ebenfalls abgebrochen. Gleiches gilt für die Fenster und Türelemente. Im Zuge der Entkernungsarbeiten finden auch Schadstoffsanierungen statt.

Nach den Rückbauarbeiten wird die Bestandskonstruktion ertüchtigt, neue Raumgeometrien werden durch Massiv- oder durch Trockenbautrennwände geschaffen.

Parallel werden die neuen Fenster- und Pfosten-Riegel-Elemente eingebaut. Im Anschluss daran erfolgen die Rohinstallation der TGA-Gewerke und die Putzarbeiten.

Um die Evakuierung des Gebäudes im Brandfall zu ermöglichen, wird ein umlaufender Fluchtbalkon in Stahlbauweise ausgeführt. Der Balkon wird vom Dachstuhl abgehangen. Hierfür werden auskragende Stahlträger im Randbereich der Decke des 1.Obergeschosses eingedübelt. Die Absturzsicherung des Balkons wird durch, an die Lisenen befestigte, Stahlrahmen mit Streckmetallfüllung ausgeführt. Die Stahlbalkone werden mit den Stahlbalkonen des BA II verbunden, diese Balkone sind durch Treppenanlagen mit dem Gelände verbunden.
Die Fluchttreppen befinden sich giebelseitig im Süden des Neubaus BA II und im Nord-Osten am Übergang zum Bestandsbau BAII.

Nach der Montage der Kragarme des Fluchtbalkons und dem Dämmen des obersten Geschosses erfolgt das Aufrichten des flachgeneigten Dachtragwerks. Die Dachdeckung erfolgt durch ein Alugleitbügeldach.

Im Inneren bilden der Einbau des Estrichs, der bedingt durch die geringen Aufbauhöhen als Spezialestrich ausgeführt werden muss, der Einbau des Kugelgarns analog zu den Klassenräumen im BA II, das Verlegen der abgehängten Decken und die Montage der neuen Türelemente und der Einbaumöbel den Abschluss der Baumaßnahmen.

Zu B)
Einige Bereiche im Kernbau sind, bedingt durch frühere Eingriffe, aufgrund zu geringer Anschluss- und Aufbauhöhen oder anderer diffiziler Baukonstruktionen nicht sanierbar.
Diese Bereiche werden zur Gänze abgerochen.

Folgende Bereiche werden niedergelegt:
- Pausenhalle
- westlich der Pausenhalle angrenzende Klassenzimmer, Musik- und Zeichensäle
- Aufstockung (1.Obergeschoss)
- Decken und Oberlicht der Mensa

Die abzubrechende Pausenhalle besteht aus einer Stahlbetonmassivkonstruktion, während die westlich an die Pausenhalle anschließenden Klassenzimmer und die Aufstockungen im 1.OG aus einer Stahlkonstruktion mit Trapezdachdeckung und Leichtbauwänden konstruiert wurden.

Nach dem Abbruch der vorbeschriebenen Gebäudeteile, werden diese in geänderter  und modifizierter Geometrie als Massivkonstruktion in Stahlbeton wieder errichtet.
Der Innenausbau folgt im Wesentlichem dem Innenausbau des bereits beschriebenen Bereichs A).
Auch von außen erfolgt der Ausbau analog des Bereich A) bzw. dem Bauabschnitt II.
So werden auch hier Flucht- und Wartungsbalkone über Stahlkragarme abgependelt.
Pfosten-Riegel-Fassaden und vorgehängte hinterlüftete Fassaden werden an die Massivkonstruktion angebaut.

Ein flachgeneigtes Pfettendach bildet den Abschluss der Gebäudehülle.

Eine zusätzliche Belichtung erhalten die Pausenhalle und die Mensa durch ein, die gesamte Länge des Gebäudes überspannendes, Oberlicht.

Außenanlagen:
Nach Abschluss der Sarnierungsarbeiten und dem Rückbau der Baustelleneinrichtungsfläche werden die Außenanlagen komplettiert und an die bereits im BA II fertiggestellten Außenanlagen angeschlossen.

Hinweise zur Ausführung:
Die Arbeiten am an BA III erfolgen parallel zum Schulbetrieb. Baustellenbetrieb und Schulbetrieb sind nur durch Staubschutzwände voneinander getrennt.
Der Schulbetrieb darf nicht durch die Baumaßnahmen gestört werden. Die ausführenden Firmen dürfen den Schulbereich nicht betreten.

Die Baustelleneinrichtung befindet sich östlich des Kernbaus und westlich der neu zu errichtenden Pausenhalle. Beide BE-Flächen bieten nur begrenzten Platz. Alle ausführenden Firmen sind gehalten, ihre Lagerflächen entsprechend reduziert zu halten.
Die östliche BE-Fläche kann über die Kantstraße angedient werden. Die Zufahrt zur BE-Fläche kreuzt hier den Schulweg/Zugang zur Schule.
Die Zufahrt zur westlichen BE-Fläche erfolgt über die Georg-Leinfelder-Straße. Da diese Straße die Hauptzufahrtsstraße zu den Schulzentren ist, muss auch hier mit kreuzenden Schülerströmen gerechnet werden.
Die Baustelleneinrichtungsflächen sind nicht miteinander verbunden.

## Allgemeine Technische Vertragsbedingungen DIN 18299
ALLGEMEINE TECHNISCHE VERTRAGSBEDINGUNGEN DIN 18299

0.1 Angaben zur Baustelle

0.1.1 Lage der Baustelle
 Die Baustelle liegt an der Kantstraße bzw. Georg-Leinfelder-Str. in 86529 Schrobenhausen.
Im nahen Umfeld sowie auf dem Gelände der Baustelle besteht nur bedingte Wendemöglichkeit für Schwerlasttransporte oder Sattelauflieger.
Die Gegebenheiten sollten vor Angebotsabgabe vor Ort überprüft werden. Auf dem Baugrundstück sind Flächen für die Materiallagerung und dem Aufstellen von Containern nur bedingt vorhanden. (siehe Lageplan)

0.1.2 Besondere Belastungen aus Immissionen sowie besondere klimatische oder betriebliche Bedingungen
- keine -

0.1.3 Art und Lage der baulichen Anlagen
- siehe beiliegende Pläne und Baubeschreibung

0.1.4 Verkehrsverhältnisse auf der Baustelle, insbesondere Verkehrsbeschränkungen
- siehe Punkt 0.1.1 und BE-Plan

0.1.5 Für den Verkehr freizuhaltende Flächen
- siehe Punkt 0.1.1 und BE-Plan

0.1.6 Art, Lage, Maße und Nutzbarkeit von Transporteinrichtungen und Transportwegen
- siehe Punkt 0.1.1 und BE-Plan

0.1.7 Lage, Art, Anschlusswert und Bedingungen für das Überlassen von Anschlüssen für Wasser, Energie und Abwasser
Wasseranschlüsse und ELT-Anschlüsse durch die Baustelleneinrichtungsfirma.
Der Verbrauch von Strom und Wasser wird durch den AG übernommen

0.1.8 Lage und Ausmaß der dem Auftragnehmer für die Ausführung seiner Leistungen zur Benutzung oder Mitbenutzung überlassenen Flächen und Räume
- siehe Punkt 0.1.1 und BE-Plan

0.1.9 Bodenverhältnisse, Baugrund und seine Tragfähigkeit. Ergebnisse von Bodenuntersuchungen
Ein Baugrundgutachten liegt nicht vor, die Arbeiten kommen im Wesentlichen im Inneren bzw. in unmittelbarere Nähe zum und im Bestandsgebäude zur Ausführung

0.1.10 Hydrologische Werte von Grundwasser und Gewässern. Art, Lage, Abfluss, Abflussvermögen und Hochwasserverhältnisse von Vorflutern. Ergebnisse von Wasseranalysen
- keine

0.1.11 Besondere umweltrechtliche Vorschriften
- keine -

0.1.12 Besondere Vorgaben für die Entsorgung, z.B. Beschränkungen für die Beseitigung von Abwasser und Abfall
Auf die Vorschriften zur Abfallentsorgung des Abfallwirtschaftsverbandes AWV des Landkreises Neuburg-Schrobenhausen wird verwiesen.

0.1.13 Schutzgebiete oder Schutzzeiten im Bereich der Baustelle, z.B. wegen Forderungen des Gewässer-, Boden-, Natur-, Landschafts- oder Immissionsschutzes; vorliegende Fachgutachten oder dergleichen
Die BE-Fläche liegt im Bereich von vorhandenen Bäumen, welche durch die Baustelleneinrichtungsfirma geschützt werden.

0.1.14 Art und Umfang des Schutzes von Bäumen, Pflanzenbeständen, Vegetationsflächen, Verkehrsflächen, Bauteilen, Bauwerken, Grenzsteinen und dergleichen im Bereich der Baustelle
Die angrenzende Bebauung sowie der Baumbestand auf dem Baugrundstück sind zu schützen und vor Beschädigungen zu bewahren. Gegebenenfalls ist sie kostenpflichtig wieder herzustellen. Schützen durch Baustelleneinrichtungsfirma
- siehe hierzu auch den BE- Plan

0.1.15 Art und Umfang der Regelung und Sicherung des öffentlichen Verkehrs
- keine -

0.1.16 Im Bereich der Baustelle vorhandene Anlagen, insbesondere Abwasser- und Versorgungsleitungen
Das Baufeld wird freigemeldet übergeben. Totleitungen werden vom Abbruchunternehmer im Zuge der Erdarbeiten ausgebaut.

0.1.17 Bekannte oder vermutete Hindernisse im Bereich der Baustelle, z.B. Leitungen, Kabel, Dräne, Kanäle, Bauwerksreste und, soweit bekannt, deren Eigentümer
- siehe Punkt 0.1.16 -
Die verlegten Sparten sind im Wesentlichen im Besitz des Schulverbands

0.1.18 Bestätigung, dass die im jeweiligen Bundesland geltenden Anforderungen zu Erkundungs- und gegebenenfalls Räumungsmaßnahmen hinsichtlich Kampfmitteln erfüllt wurden
Die Arbeiten kommen im Wesentlichen im Inneren bzw. in unmittelbarere Nähe zum bzw. im Bestandsgebäude zur Ausführung. Keine Kampfmittel

0.1.19 Gemäß der Baustellenverordnung getroffene Maßnahmen
Es wird von Seiten des AG ein SiGeKo gestellt, welcher einen SiGe-Plan für die Baumaßnahme erstellt. Diesem und den Anordnungen des SiGeKo sind unbedingt Folge zu leisten. Die Koordination mit dem SiGeKo obliegt dem AN.

0.1.20 Besondere Anordnungen, Vorschriften und Maßnahmen der Eigentümer (oder der anderen Weisungsberechtigten) von Leitungen, Kabeln, Dränen, Kanälen, Straßen, Wegen, Gewässern, Gleisen, Zäunen und dergleichen im Bereich der Baustelle
Bei Ausführung von Rohbauarbeiten ist Kontakt mit den Versorgungsunternehmen (Strom, Gas, Telekom, Wasser etc.) aufzunehmen. Die Einholung der Spartenfreiheit liegt in der Verantwortung des AN

0.1.21 Art und Umfang von Schadstoffbelastungen, z.B. des Bodens, der Gewässer, der Luft, der Stoffe und Bauteile; vorliegende Fachgutachten oder dergleichen
Schadstoffgutachten liegt bauseits vor und wird soweit erforderlich den Ausschreibungsunterlagen beigelegt

0.1.22 Art und Zeit der vom Auftraggeber veranlassten Vorarbeiten
- siehe Bauzeitenplan

0.1.23 Arbeiten anderer Unternehmen auf der Baustelle
- Siehe Bauzeitenplan -
Es ist davon auszugehen, dass stets mehrerer Firmen zeitgleich auf der Baustelle Arbeiten ausführen. Im Wesentlichen wird die Ausführung der Arbeiten durch den Bauzeitenplan fixiert, Abweichungen und Änderungen in den Jour-Fixe-Terminen besprochen. Zeitgleich werden alle Firmen aufgefordert kooperativ und rücksichtvoll mit den ausgeführten Leistungen, den Arbeitern und Werkzeugen der anderen Gewerke umzugehen.

0.2 Angeben zur Ausführung

0.2.1 Vorgesehene Arbeitsabschnitte, Arbeitsunterbrechungen und Arbeitsbeschränkungen nach Art, Ort und Zeit sowie Abhängigkeit der Leistung anderer
- siehe Bauzeitenplan

0.2.2 Besondere Erschwernisse während der Ausführung, z.B. Arbeiten in Räumen, in denen der Betrieb weiterläuft, Arbeiten im Bereich von Verkehrswegen oder bei außergewöhnlichen äußeren Einflüssen
Der Abbruchbereich bzw. Sanierungsbereich liegt mitten im Schulgebäude. Sowohl auf der Nord- als auch Südseite ist dauerhaft aktiver Schulbetrieb. Die Schüler kreuzen an der Kantstraße mittels Fußweg die Baustellenzufahrt. Hier ist besondere Vorsicht geboten.
 Zu Teilen wird ein Bypass im Erdgeschoss geschaffen.

0.2.3 Vorgaben, die sich aus dem SiGe-Plan gemäß Baustellenverordnung ergeben
Im Zuge der Abbrucharbeiten wird ein Schadstoffrückbau erfolgen. Es wurde eine Vorabuntersuchung durchgeführt, die Ergebnisse werden in das LV Schadstoffrückbau aufgenommen. Die Ausbildung eines Schwarz-Weiß-Bereiches ist notwendig. Für die Einhaltung der vorgeschriebenen Schutzmaßnahmen ist der AN verantwortlich.

0.2.4  Art und Umfang von Leistungen zur Unfallverhütung und zum Gesundheitsschutz für Mitarbeiter anderer Unternehmen, z.B. trittsichere Abdeckungen
Durch den AG wird ein Sicherheitskoordinator bestellt, dessen Vorgaben zur Arbeitssicherheit ist Folge zu leisten.

0.2.5  Besondere Anforderungen für Arbeiten in kontaminierten Bereichen, gegebenenfalls besondere Anordnungen für Schutz- und Sicherheitsmaßnahmen
Im Zuge der Abbruch- und Entkernungsarbeiten wird eine Schadstoffsanierung durchgeführt. Nach Abschluss dieser Arbeiten erfolgt eine Freimessung. Anschließend ist die Baustelle frei von Schadstoffen.

0.2.6  Besondere Anforderungen an die Baustelleneinrichtung und Entsorgungseinrichtungen, z.B. Behälter für die getrennte Erfassung
Gemäß den Forderungen des Abfallwirtschaftsverbandes ist die getrennte Entsorgung von Abfällen gefordert.

0.2.7 Besondere Anforderungen an das Auf- und Abbauen sowie Vorhalten von Gerüsten
Für die Arbeiten im Inneren werden von AG keine Gerüste zur Verfügung gestellt. Gleiches gilt für die Abbrucharbeiten an der Außenfassade.
Für sämtliche Arbeiten an der Fassade (Baumeisterarbeiten, Fassadenarbeiten Dachdeckerarbeiten, Spenglerarbeiten, etc.) steht ein Gerüst zur Verfügung

0.2.8 Mitbenutzung fremder Gerüste, Hebezeuge, Aufzüge, Aufenthalts- und Lagerräume, Einrichtungen und dergleichen durch den Auftragnehmer
- siehe Punkt 0.2.7 -

0.2.9  Wie lange, für welche Arbeiten und gegebenenfalls für welche Beanspruchung der Auftragnehmer Gerüste, Hebezeuge, Aufzüge, Aufenthalts- und Lagerräume, Einrichtungen und dergleichen für andere Unternehmer vorzuhalten hat
- keine -

0.2.10 Verwendung oder Mitverwendung von wiederaufbereiteten (Recycling-)Stoffen
Es ist nicht angedacht Recycling-Material wiederzuverwenden.

0.2.11 Anforderungen an wiederaufbereitete (Recycling-)Stoffe und an nicht genormte Stoffe und Bauteile
- siehe Punkt 0.2.10 -

0.2.12 Besondere Anforderungen an Art, Güte und Umweltverträglichkeit der Stoffe und Bauteile, auch z.B. an die schnelle biologische Abbaubarkeit von Hilfsstoffen
Von den verwendeten Baustoffen und Hilfsmaterialien etc. dürfen keine gesundheitlichen Risiken sowie keine substanzschädigenden Reaktionen ausgehen (Foggingeffekte, Algenbildungen, Schimmelpilzbildungen, Hautreizungen, allergie-auslösende Stoffe etc.). Auf die Grenzwerte, Klassifizierungen entsprechend der gültigen Normen und Richtlinien wird verwiesen.

0.2.13 Art und Umfang der vom Auftraggeber verlangten Eignungs- und Gütenachweise
Vom Auftragnehmer ist die entsprechende Art, Güte und Umweltverträglichkeit der Stoffe und Bauteile durch Prüfzeugnisse etc. nachzuweisen

0.2.14 Unter welchen Bedingungen auf der Baustelle gewonnene Stoffe verwendet werden dürfen oder müssen oder einer anderen Verwertung zuzuführen sind
Es ist nicht zu erwarten, dass auf der Baustelle Stoffe zur Wiederverwendung gewonnen werden können und sollen. Anfallendes Material ist zu entsorgen.

0.2.15 Art, Zusammensetzung und Menge der aus dem Bereich des Auftraggebers zu entsorgenden Böden, Stoffe und Bauteile; Art der Verwertung oder bei Abfall die Entsorgungsanlage; Anforderungen an die Nachweise über Transporte, Entsorgung und die vom Auftraggeber zu tragenden Entsorgungskosten
Die Entsorgung ist getrennt nach Materialien parallel zur Ausführung regelmäßig nachzuweisen. Entsorgungsnachweise sind wöchentlich im Original der Bauleitung zu übergeben.
Boden- und Entsorgungsgutachten liegen nicht vor, sondern werden während der Bauzeit durch den AG beauftragt.
Ausgebautes und/oder abgebrochenes Material ist dafür zwischenzulagern. Mit Wartezeiten von ca. zwei Wochen bis zur Bekanntgabe der Ergebnisse ist zu rechnen.

0.2.16  Art, Anzahl, Menge oder Masse der Stoffe und Bauteile, die vom Auftraggeber beigestellt werden, sowie Art, genaue Bezeichnung des Ortes und Zeit ihrer Übergabe
- keine -

0.2.17 In welchem Umfang der Auftraggeber Abladen, Lagern und Transport von Stoffen oder Bauteilen übernimmt oder dafür dem Auftragnehmer Geräte oder Arbeitskräfte zur Verfügung stellt
- keine -

0.2.18 Leistungen für andere Unternehmer
- keine -

0.2.19 Mitwirken beim Einstellen von Anlageteilen und bei der Inbetriebnahme von Anlagen im Zusammenwirken mit anderen Beteiligten, z.B. mit dem Auftrag-nehmer für die Gebäudeautomation
- keine -

0.2.20 Benutzung von Teilen der Leistung vor der Abnahme
Es wird nicht beabsichtigt Teile der Leistungen vor der Abnahme in Betrieb zu nehmen.

0.2.21 Übertragung der Wartung während der Dauer der Verjährungsfrist für die Mängelansprüche für maschinelle und elektrotechnische sowie elektronische Anlagen oder Teile davon, bei denen die Wartung Einfluss auf die Sicherheit und die Funktionsfähigkeit hat (vergleiche § 13 Absatz 4 Nummer 2 VOB/B), durch einen besonderen Wartungsvertrag
Für technische Anlagen werden Wartungsarbeiten in den Leistungsbeschreibungen aufgenommen und bei der Wertung berücksichtigt.

0.2.22 Abrechnung nach bestimmten Zeichnungen oder Tabellen
Abrechnung gemäß VOB/C bzw. den Angaben in den Leistungsbeschreibungen. Die Abrechnungen sind vom Auftragnehmer über entsprechende Abrechnungspläne zu dokumentieren. Die Pläne sind in 2-facher Ausfertigung mit der jeweiligen Teilrechnung einzureichen. Kosten hierfür werden vom Auftraggeber nicht gesondert übernommen und sind über die Einheitspreise abgegolten.

## Fortsetzung der besonderen Vertragsbedingungen
FORTSETZUNG DER BESONDEREN VERTRAGSBEDINGUNGEN

1. Inbetriebhaltung

Während der gesamten Baumaßnahme wird der Schulbetrieb weitergeführt. Bei der Bauausführung ist darauf zu achten, dass die genutzten Bereiche und sämtliche angrenzenden Gebäude und Zugänge benutzbar bleiben. Alle Arbeiten sind so auszuführen, dass der reibungslose Betrieb der Schule gewährleistet ist

Der Baustellenbetrieb ist vom Schulbetrieb strikt getrennt zu halten. In Abstimmung mit Bauherr und Schulleitung legt die Objektüberwachung die Bereiche fest, die zur Baustelle gehören. Diese werden durch Bauzäune abgetrennt.
Die übrigen Bereiche dürfen vom AN nur auf besondere Anordnung und mit besonderer Genehmigung betreten werden.
Geräte und eingesetzte Materialien sind so zu wählen, dass für die Inbetriebhaltung der Schule unzumutbare Emissionen und Geräuschbelastungen vermieden werden. Es dürfen nur lärmgedämmte Geräte und Maschinen zum Einsatz kommen, die dem neuesten Stand der Technik entsprechen.
Gegebenenfalls sind im unmittelbaren Bereich der Ausführung geeignete Schutzmaßnahmen zu ergreifen.
Baustelle und Zuwege sind während der Arbeiten sauber zu halten.
Etwaige trotzdem auftretende Verschmutzungen, z.B. durch Materialtransport oder Entsorgung in Zuwegen sind unverzüglich zu beseitigen.

2. Sicherheits- und Gesundheitskoordinator

SiGe-Plan / SiGe-Koordinator
Auf der Grundlage der Baustellenverordnung (BaustellV) hat der Bauherr einen SiGe-Koordinator bestellt. Auf die Einhaltung der gesetzlichen Forderungen wird hingewiesen, insbesondere auf § 5 der BaustellV. Der SiGe-Plan wird der örtlichen Bauüberwachung vom SiGe-Koordinator übersandt und kann dort eingesehen werden. Zusätzlich kann er direkt durch den SiGe-Koordinator übermittelt werden.

Meldepflichten
Der Auftragnehmer ist gemäß ArbSchG §§ 5 und 6 verpflichtet die Arbeitsbedingungen zu beurteilen und dies zu dokumentieren. Die Ergebnisse der Beurteilung (Gefährdungs-/Bedarfsanalyse) sind dem Bauherrn, dem Bauleiter und dem SiGe-Koordinator vor Arbeitsaufnahme zur Verfügung zu stellen.
Werden Mängel der Arbeitsvorbereitung, im Arbeitsschutz oder auf der Baustelle festgestellt, so sind diese unverzüglich zu beseitigen bzw. der örtlichen Bauüberwachung und dem SiGe-Koordinator anzuzeigen, sofern sie nicht im Verantwortungsbereich des Auftragnehmers liegen.
Der Einsatz von Gefahrstoffen ist mit mindestens 1 Woche Vorlauf der Bauüberwachung und dem SiGe-Koordinator anzuzeigen; die erforderlichen Maßnahmen sind mit darzustellen.

Nachweise
Auf einfachen Hinweis sind folgende Nachweise unverzüglich vorzulegen:
- Ersthelfer, in genügender Anzahl und aktuellem Schulungsstand, gemäß ArbSchG und Gelbe Mappe der BauBG
- Gefährdungsanalyse für die Tätigkeiten auf dieser Baustelle, gemäß ArbSchG
- Geräteliste

Baustellensicherheit
Der AN ist für die Einhaltung sämtlicher Sicherheits-, Schutz- und Unfallverhütungsvorschriften verantwortlich und hat die dafür erforderlichen Maßnahmen und Einrichtungen ohne gesonderte Vergütung zu ergreifen bzw. einzusetzen und bis zum Ende seiner vertraglichen Leistung vorzuhalten und zu warten. Dies gilt für den gesamten Baustellenbereich, einschließlich Zufahrten, Wege, Lagerbereiche, Gerüste, Arbeitsbereiche, Aufenthaltsbereiche, etc.
Der AN haftet für sämtliche aus der Unterlassung solcher Maßnahmen dem AG entstehenden Schäden, Kosten und sonstiger Konsequenzen und verpflichtet sich, den AG und dessen Überwachungsorgane von allen gegen sie erhobenen Ansprüche, die auf ungenügende Sicherheit zurückzuführen sind, zu entbinden.

Ende der besonderen Vertragsbedingungen

## Baustellenorganisation, Kosten-, Qualitäts- und Terminmanagement
BAUSTELLENORGANISATION, KOSTEN-, QUALITÄTS- UND TERMINMANAGEMENT

Die Baustellenorganisation, das Kosten-, Qualitäts- und Terminmanagement für die geforderten/ beschriebenen Leistungen obliegt dem AN/Bieter.

Der AN hat die vertragliche Verpflichtung, die Ausführung der übertragenen Leistungen zu leiten
(VOB/B § 4 Abs. 1 (3)) und entsprechend den Vorgaben der VOB/B § 4 Abs. 2 mangelfrei und termingerecht zu erstellen.
Das gilt auch für Nachunternehmer des beauftragten AN.

Hierfür ist ein vom AN weisungsbefugter, deutschsprachiger, fachlich qualifizierter Bauleiter vor Ort einzusetzen, welcher das vom AN geschuldete Termin- und Qualitätsmanagement zur Erstellung einer mangelfreien Leistung gemäß den vertraglichen Leistungen überwacht und koordiniert.

Von Seiten der Bauleitung wird alle 7 Tage ein Koordinierungsgespräch durchgeführt. Alle beteiligten Firmen haben mit ihrem verantwortlichen Bauleiter hier teilzunehmen. Der verantwortliche Bauleiter ist im Bietergespräch zu benennen.

In der dem Gewerk vorgeschalteten Planungsphase werden 14-tägig Planungs- und Koordinierungsbesprechungen durchgeführt, bei denen vom AN aktuelle Planungsstände vorgelegt werden müssen.

Dem AN werden vom AG die Grundlagenpläne des Architekten, Tragwerkplaners, TGA-Fachplaners nach Absprache entweder digital oder 2-fach als Lichtpause zur Verfügung gestellt.

Der AN hat spätestens 4 (vier) Wochen nach Auftragsvergabe einen detailierten Planungs- und Baufristenplan, auf der Basis des Gesamtbauzeitplans des Auftraggebers, über seine vertraglichen Leistungen zu übergeben, aus dem auch die einzelnen Planungsphasen hervorgehen. Anhand dieser Fristenpläne ist die Einhaltung der Vertragsfristen nachzuweisen.

Werden vom AN Leistungen an zugelassene ausländische Subunternehmer, Montagepartner, Werkvertragskolonnen bzw. Mitarbeiter vergeben, so ist je Arbeitsgruppe/ Kolonne ein sehr gut Deutsch sprechender, auch in technischer Hinsicht weisungsbefugter Vorarbeiter, ganztägig beizustellen.

Der AN hat als Vertragsleistung arbeitstäglich Bautagesberichte zu führen und davon dem AG wöchentlich - soweit nichts anderes vereinbart - eine Durchschrift zu übergeben. Sie müssen alle Angaben enthalten, die für die Ausführung und Abrechnung von Bedeutung sein können.

Über die von der Objektüberwachung im Auftrag des AG durchgeführte Aufmaß-/ Rechnungsprüfung erhält der AN einen Rücklauf. Korrekturen an/ in den Aufmaßen/ Rechnungen sind vom AN zu prüfen, Unstimmigkeiten bis zur nächsten Abrechnung zu klären und die unstrittigen Korrekturen bei der nächsten Abrechnung zu übernehmen.

Gewichtsnachweis bei Baustofflieferungen:
Ergänzend zu § 14 Abs. 1 und 2 VOB/B wird folgendes festgelegt: Für die Abrechnung von vertragsgerechten Stoffen nach Gewicht ist der Verbrauch durch Vorlage der Frachtbriefe oder der Wiegescheine laufend nachzuweisen; dies gilt auch für vom AG beigestellte Stoffe.

Nachträge
Nachträge sind anzumelden und rechtzeitig vor Ausführung der zusätzlichen, geänderten Leistung zur Prüfung beim Auftraggeber vorzulegen. Nachtragsangebote sind auf der Basis des Hauptangebotes zu kalkulieren. Eventuelle Nachlässe sind zu berücksichtigen, da die Abrechnung über EDV durchgeführt wird. Evtl. Nachlässe werden grundsätzlich abgezogen. Dies gilt auch für Nachträge.
Als Nachweis der Kalkulation und zur Prüfung des Nachtrages durch den Auftraggeber sind mit dem Nachtrag vorzulegen:
- Datum der Nachtragsankündigung
- Ausführliche Begründung für die Nachtragsgrundlage nach VOB/B § 2
- Einzelkalkulation zu jeder Position mit Aufgliederung nach Lohn-, Stoff-, Geräte-, Sonstige- und Nachunternehmerkostenanteile und deren Zuschläge.
- Bei Materialkostenangaben sind diese mit Stoffkostennachweisen zu belegen.

Abrechnung
Die Abrechnung muss getrennt nach den BEREICHEN "Umbau/Sanierung" bzw. "Erweiterung" erfolgen.

Übernahme betriebstechnischer Anlagen
Sofern die Prüfung auf Vertragsmäßigkeit (Funktionsprüfung) aus Gründen, die der Auftragnehmer nicht zu vertreten hat, nicht unmittelbar nach Fertigstellung der Leistung vorgenommen werden kann, findet zunächst keine Abnahme, sondern nur eine Übernahme statt.
Mit der Übernahme
- endet die Schutzpflicht des Auftragnehmers nach § 4 Abs. 5 VOB/B
- geht die Gefahr nach § 12 Abs. 6 VOB/B auf den Auftraggeber über
- sind die bis dahin erbrachten Leistungen abzurechnen, wenn der Auftragnehmer eine Sicherheit in Höhe von 5 v. H. der Auftragssumme einschließlich der Nachträge stellt; eine für die vertragsgemäße Erfüllung gestellte Sicherheit wird angerechnet.
Die Leistung wird nach § 12 VOB/B abgenommen, sobald die Vertragsmäßigkeit durch eine Funktionsprüfung nachgewiesen ist. Die Verjährungsfrist für die Mängelansprüche beginnt mit der Abnahme.

Der AG beabsichtigt die Abnahme im Rahmen einer förmliche Abnahme gemäß VOB/B § 12 (4) durchzuführen.

## 05E BAUSTELLENEINRICHTUNG

### BEREICH 1 ALLGEMEINKOSTEN

#### Titel 1.1 Baustelleneinrichtungsfläche

**1.1.1 Bauseits gestellte, vesetzbare Schutzzäune warten**
Bauseits werden vom AG versetzbare Schutzzäune gestellt.
Die Wartungsarbeiten an den Schutzzäunen sind jedoch als Leistung des AN zu sehen und werden in dieser Pos. über die gesamte Vorhaltezeit vergützet
Menge: 34720,000 m/Wo

**1.1.2 Verkehrszeichen temporär Gr.1 aufbauen abbauen**
STLB-Bau 2025-10 000
Verkehrszeichen nach StVO, temporär, Größe 1 nach Verkehrszeichenkatalog, mit Aufstellvorrichtung, mit Standsicherheitsnachweis, neben der Fahrbahn, TL Aufstellvorrichtungen, aufbauen und abbauen.
Menge: 10,000 St

**1.1.3 Vorhaltung Verkehrszeichen**
Verkehrszeichen nach StVO, temporär, Größe 1 nach Verkehrszeichenkatalog, mit Aufstellvorrichtung, mit Standsicherheitsnachweis, neben der Fahrbahn, TL Aufstellvorrichtungen, über die gesamte Bauzeit vorhalten und warten.

Die Wiederherstellung der Verkehrzeichen ist mit dem Mietzins abgegolten.
Bei mutwilliger Zerstörung oder nicht sachgemäßer Nutzung durch Dritte werden die entspr. Kosten dem Verursacher berechnet.

Voraussichtliche Vorhaltezeit 112 Wochen
Menge: 1120,000 St/W

**1.1.4 Aufbauen flächenorientiert Standgerüst für Schutzdach**
Lieferung, Aufbau und Rückbau eines flächenorientierten Standgerüsts, DIN EN 12810-1, als Arbeits- und Schutzgerüst DIN EN 12811-1, Gerüstergänzungen werden gesondert vergütet, Lastklasse 3 (2 kN/m²), mit einer Gerüstlage, Höhenklasse H 2, Verankerung am Bauwerk nicht möglich, Standfestigkeit herstellen, Standsicherheitsnachweis wird gesondert vergütet, Herstellung der Standsicherheit wird gesondert vergütet, Grundfläche rechteckig, aufstellen auf Gelände, Höhe der obersten Gerüstlage 4 m, Standfläche waagerecht, direkt belastbar,
Länge Gerüst/-bauteil '9' m,
Breite Gerüst/-bauteil '8' m.
Menge: 72,000 m²

**1.1.5 Vorhalten Standgerüst**
Vorhalten des Standgerüsts der Pos. 1.1.4 über die gesamte Bauzeit. Voraussichtliche Vorhaltezeit 112 Wochen
Menge: 8064,000 m²/W

**1.1.6 Schutzdach über Gerüst**
Lieferung, Aufbau und Rückbau eines Schutzdach DIN 4420-1, Einbauhöhe 4 m über Gelände,
Breite über 8 bis 9 m, Länge 9 m,
Ausführung gemäß Zeichnung.
Menge: 72,000 m²

**1.1.7 Vorhalten Schutzdach**
Vorhalten des Schutzdaches der Pos. 1.1.6 über die gesamte Bauzeit. Voraussichtliche Vorhaltezeit 112 Wochen
Menge: 8064,000 m²/W

**1.1.8 Ertüchtigen Baustelleneinrichtungsplatz/Straße**
Ertüchtigen des Baustelleneinrichtungsplatzes/Straße für schweren LKW-Verkehr.

- Lieferung und Einbau von Schottermaterial 0-45
  d=i.M. 10cm, Verdichtung auf mindestens DPr >= 100%. (einfache Proctordichte) als Baustraße/BE-Fläche
- Planum BE-Fläche herstellen

Die BE-Fläche ist bereits aus dem vorherigen Bauabschnitt vorhanden und wird nur nochmals mit Schotter überdeckt. Im Anschluss muss ein Planum der Fläche hergestellt werden.

Korn:  0/45mm,
Dicke:  ca. 10cm, im Mittel

Sonst nach Wahl des AN unter Berücksichtigung des LKW-Verkehr.

Bereich: Süd-Ost
Menge: 1500,000 m²

**1.1.9 Herstellung Baustelleneinrichtungsplatz/Straße**
Herstellung des Baustelleneinrichtungsplatz/Straße für schweren LKW-Verkehr.

- Oberboden i.M. 40 cm abtragen, seitlich lagern.
- Oberfläche verdichten
- Planum herstellen
- Geotextil (Überlappung mind. 50cm,
  Geotextilrobustheitsklasse GRK3, Wasserdurchlässigkeit analog DIN 18 130, mind. 1 x 10-5 m/s,
- Lieferung und Einbau von Schottermaterial 0-45
  d=i.M. 40cm, Verdichtung auf mindestens DPr >= 100%. (einfache Proctordichte) als Baustraße/BE-Fläche
- Planum BE-Fläche herstellen

Korn:  0/45mm,
Dicke:  ca. 30cm, im Mittel

Sonst nach Wahl des AN unter Berücksichtigung des LKW-Verkehr.

Bereich: Norden
Menge: 600,000 m²

#### Titel 1.2 Baustellen WC

**1.2.1 Sanitärcontainer anliefern, aufstellen und Abtransport**
An- und Abtransport sowie betriebsfertige Montage der im folgenden beschriebenen WC-Containeranlagen auf geschottertem, rohplaniertem Untergrund.

WC-Container mit:
- 3 WC-Kabinen / WC-Sitzen,
- 3 Urinalen
- zwei Handwaschbecken
- Seifenspender für die Waschbecken
- Desinfektionsspender
- Heizung

Der Sanitärcontainer kann direkt an den Abwasserkanal angeschlossen werden und benötigt daher keinen Fäkalientank oder dergleichen. Der Anschluss an den Abwasserkanal erfolgt bauseits und muss nicht mit in den EP einkalkuliert werden. Schnittstelle ist hier der Auslass am Container

Ausgleichsmaterial für das ebene Aufstellen der Containeranlagen und die Feinplanie ist einzukalkulieren.

Einzukalkulieren ist ebenso:
- Endreinigung als Baufeinreinigung des Gebäudes nach Fertigstellung der Gesamtmontage, einschließlich Reinigung der Fenster- und Außenfassaden (auch von Verschmutzungen durch den Straßentransport).
- Betriebsbereite Übergabe an den AG
- Übergabe einer Servicemappe für die Unterhaltung und den Betrieb des Gesamtgebäudes sowie Bedienungs- und Wartungsanleitungen zu allen installierten Geräten.

Die Endreinigung nach Mietende ist ebenfalls in diese Position mit einzurechnen.
Menge: 1,000 Stk

**1.2.2 Vorhaltung Sanitärcontainer**
Vorhaltung des WC-Containers inkl. Reparatur- und Instandhaltungskosten (diese Kosten übernimmt der AN für die Dauer des Mietverhältnisses).
Gebrauchsübliche Abnutzung (Baustellen-WC) berechtigt den AN nicht Kosten der Wiederherstellung der Container-/ WC-Anlage zu berechnen. Dies ist mit dem Mietzins abgegolten.
Bei mutwilliger Zerstörung oder nicht sachgemäßer Nutzung durch Dritte werden die entspr. Kosten dem Verursacher berechnet.
Voraussichtliche Vorhaltezeit 112 Wochen
Menge: 112,000 Stk/

**1.2.3 Reinigung Sanitärcontainer, 2x wöchentlich**
Reinigung der vorbeschriebenen Toilettenräume,
2x wöchentlich.

Die Position beinhaltet das Verbrauchsmaterial für die WC´s wie Toilettenpapier, Trockentücher, Seifenspender und Desinfektionsmittel, etc.

In den Sanitärräumen ist ein Reinigungsprotokoll (Angaben: Tag und Uhrzeit der Reinigung)  über die 2x wöchentliche Reinigung auszuhängen.

Abrechnung = 1 Stk/Wo = 2 x wöchentliche Reinigung
Menge: 112,000 Stk/

**1.2.4 Treppe und Podest für Sanitärcontainer**
Liefern, Auf-/ Abbau und Abtransport von Treppenanlage mit Podest am oberen Austritt vor der WC-Eingangstüre.

Ausführung in Stahlbauweise aus verzinktem Stahl, mit rutschfesten Trittstufen und beidseitigem Geländer.
Menge: 1,000 Stk

**1.2.5 Vorhaltung Treppe und Podest**
Vorhaltung der vor beschriebenen Treppe der Pos. 1.2.4
Voraussichtliche Vorhaltezeit 112 Wochen.
Menge: 112,000 Stk/

#### Titel 1.3 Stundenlohnarbeiten

*Hinweis: Vorbemerkungen Stundenlohnarbeiten*
Für Arbeiten, die umständehalber nicht massenmäßig erfasst werden können und mit ausdrücklicher Genehmigung der Bauleitung unter täglicher Vorlage der Regiezettel ausgeführt werden, kommen nachstehende Verrechnungssätze in Anwendung.

Die Verrechnungssätze sind unaufgegliedert anzubieten.
In ihnen sind enthalten:
- Lohn- und Gehaltskosten,
- Lohn- und Gehaltsnebenkosten,
- Sozialkassenbeiträge,
- Gemeinkostenanteile,
- Gewinn.

Stammarbeiterzulagen werden nicht vergütet. Zuschläge zu den Verrechnungssätzen für vom Auftraggeber angeordnete oder zu vertretende Nacht-, Sonntags-, Feiertags- und Mehrarbeit (Überstunden) werden in Höhe der tariflichen Vereinbarung vergütet.

Für Nacht-, Sonntags- und Feiertagsarbeit wird ein Zuschlag für den Beitrag zur gesetzlichen Unfallversicherung vergütet. Für Mehrarbeit werden zusätzlich die Sozialkosten vergütet.

Beschäftigt der Bieter bei einer der nachstehenden Lohn-/Berufsgruppen keine Arbeitskräfte, hat er dies anzugeben und stattdessen den Einsatz möglichst gleichwertiger Arbeitskräfte anzubieten.

Stundenlohnarbeiten sind nur nach schriftlicher Beauftragung auszuführen und werden auch nur dann anerkannt. Die Stundenzettel sind werktäglich einzureichen. Alle Positionen sind Bedarfspositionen.
Für Stundenlohnarbeiten greift § 2 Nr.3 VOB/B nicht!

**1.3.1 Stundenlohnarbeiten, Vorarbeiter**
Für evtl. erforderliche Arbeiten, die nicht im Leistungsver- zeichnis erfasst sind, werden berechnet für: Vorarbeiter
Menge: 20,000 Std

**1.3.2 Stundenlohnarbeiten, Facharbeiter**
Für evtl. erforderliche Arbeiten, die nicht im Leistungsver- zeichnis erfasst sind, werden berechnet für: Facharbeiter
Menge: 20,000 Std

**1.3.3 Stundenlohnarbeiten, Helfer**
Für evtl. erforderliche Arbeiten, die nicht im Leistungsver- zeichnis erfasst sind, werden berechnet für: Helfer
Menge: 15,000 Std

**1.3.4 Maschinen und Geräte, Bagger (bis 0,3m³ Löffel)**
Verrechnungssatz für Maschinen und Geräte frei Baustelle, einschl. Bedienungspersonal und Betriebskosten:
Bagger (bis 0,3m³ Löffel)
Menge: 10,000 Std

**1.3.5 Maschinen und Geräte, LKW bis 10 to.**
Verrechnungssatz für Maschinen und Geräte frei Baustelle, einschl. Bedienungspersonal und Betriebskosten:
LKW bis 10 to.
Menge: 10,000 Std

**1.3.6 Verrechnungssätze für Schotter 0/63**
Verrechnungssätze für Baustoffe frei Baustelle liefern und abladen: Schotter 0/63
Menge: 1,000 to
